# Fachplanung der technischen Ausrüstung bis LPH6
Angebotsaufforderung (GAEB 90, DA83)
Vergabenummer: 47-26-5005
Währung: EUR
Auftraggeber: Autobahn GmbH des Bundes

## Fachplanung der technischen Ausrüstung b
Datum: 17.03.26

### Abschnitt 00 Planung Betriebs- und Verkehrstechnik

#### Unterabschnitt 00.00 Leistungsphase 1

**00.00.0001 Klären der Aufgabenstellung**
Klären der Aufgabenstellung auf Grund der Vorgaben oder
der Bedarf-splanung des Auftraggebers in Abstimmung mit
dem Objektplaner. Berücksichtigung von Teil A
"Beschreibung der Planungsaufgaben und Planungsziele"
Menge: 1,000 Psch

**00.00.0002 Ermitteln Planungsrandbedingungen**
Ermitteln der Planungsrandbedingungen, beraten zum
Leistungs-Bedarf und ggf. zur technischen Erschließung

Zusammenstellen von Informationen zum Ingenieurbauwerk
/ Gebäude:

Lage im Netz
Verkehrsbedeutung (DTV, TERN etc.)
Zwangspunkte (vorhandene Flächen für Betriebsgebäude,
Zuwegung, topografische  Randbedingungen, Ver- und
Entsorgungsmöglichkeiten etc.)
Nutzung von Anlagenteilen im Bestand (vorhandene
Bauwerke / Gebäude, vorhandene Kabel- und
Rohrleitungssysteme, etc.)

Zusammenstellen der bereits vorhandenen Unterlagen:
Angaben aus den vorangegangenen Fachplanungen
Angaben aus vorangegangenen Untersuchungen und
Gutachten Betriebskonzept (AM, SM, Tunnelüberwacher
etc.), Vorhandenes Gesamtsicherheitskonzept,
Sicherheitsdokumentation

Zusammenstellen der die Aufgabe beeinflussenden
Planungsabsichten. Hierzu gehören insbesondere auch
örtliche Planungen z.B. von Kommunen, Wasserbehörden,
Kreuzungspartnern und sonstigen Planungen Dritter (z.B.
Ver- u. Entsorgungsunternehmen)
Aufzeigen, welche Gutachten, Sonderuntersuchungen, etc.
erforderlich sind, um die Planungsaufgabe zu bewältigen

Aufzeigen des Leistungsumfanges und der erforderlichen
Vorarbeiten
Menge: 1,000 Psch

**00.00.0003 Zusammenfassen Ergebnisse LPH1**
Beschreibung des Ist-Zustandes
Beschreibung des Planungszieles im Hinblick auf die
weitere Bearbeitung.
Erläutern und Aufzeigen aller Sachverhalte, die die
Maßnahme / das Objekt beeinflussen
Erarbeiten eines Arbeits- und Terminplanes unter
Berücksichtigung der Fachbeiträge
Menge: 1,000 Psch

#### Unterabschnitt 00.01 Leistungsphase 2

**00.01.0001 Analysieren der Grundlagen**
Analysieren der Grundlagen, Mitwirken beim Abstimmen
der Leistungen mit den Planungsabteilungen
Sichten der Unterlagen aus den vorangegangen
Leistungsphasen anderer Fachplanungen
Systematische Untersuchung und Beurteilung aller
Sachverhalte, die die Maßnahme / das Objekt
beeinflussen und Aufzeigen der daraus entstehenden
Konsequenzen mit Vor- und Nachteilen
Menge: 1,000 Psch

**00.01.0002 Erarbeiten eines Planungskonzepts**
Erarbeiten eines Planungskonzepts
Dazu gehören z.B.: Vordimensionierung der Systeme und
maßbestimmende Anlagenteile, Untersuchen von
alternativen Lösungsmöglichkeiten bei gleichen
Nutzungsanforderungen einschließlich
Wirtschaftlichkeitsvorbetrachtung, zeichnerische
Darstellung zur Integration in die Objektplanung und
Berücksichtigung exemplarischer Details, Angaben zum
Raumbedarf. Erarbeitung von Varianten (z. B.
unterschiedliche Energieeinspeisung, Aufstellung der
Pumpen, Beleuchtungssystem) zuzüglich sich eventuell
ergebender Untervarianten.
Abstimmung mit anderen Fachplanern z.B. wegen baulicher
Erfordernisse. (z.B. Lage von Lüftungskaminen, Lage von
Betriebsgebäuden, Lage von Leitungstrassen,
Durchbrüche), soweit erforderlich auch für die
Varianten. Alle Varianten sind in übersichtlicher Form
gegenüberzustellen, als Systemskizzen darzustellen und
zu bewerten. Erläutern der wesentlichen Vor- und
Nachteile
Menge: 1,000 Psch

**00.01.0003 Aufstellen Funktionsschema für Anlagen**
Aufstellen eines Funktionsschemas bzw.
Prinzipschaltbildes für jede Anlage.
Menge: 1,000 Psch

**00.01.0004 Klären fachübergreifenden Prozesse**
Klären und Erläutern der wesentlichen
fachübergreifenden Prozesse, Randbedingungen und
Schnittstellen, Mitwirken bei der Integration der
technischen Anlagen. Aufzeigen der wesentlichen
fachspezifischen Sachverhalte, die die Aufgabenstellung
beeinflussen mit Angabe der Konsequenzen für die
Aufgabenstellung.
Das Mitwirken bei der Integration der technischen
Anlagen bezieht sich insbesondere auf:
Planungen durch Dritte
Anlagen im Bestand
Anlagen im Umfeld
Menge: 1,000 Psch

**00.01.0005 Dokumentation der Ergebnisse**
Zusammenfassen, Erläutern und Dokumentieren der
Ergebnisse
Zusammenstellen der Vorplanungsergebnisse in
schriftlicher und zeichnerischer Form mit Erläuterung
der betrachteten Varianten, der Entscheidungsmatrix und
der Gründe für die Auswahl der Vorzugsvariante.
Zuarbeit zu Streckenentwürfen, Zuarbeit zu
Planfeststellungsunterlagen
Menge: 1,000 Psch

#### Unterabschnitt 00.02 Leistungsphase 3

**00.02.0001 Durcharbeiten des Planungskonzepts**
Durcharbeiten des Planungskonzepts (stufenweise
Erarbeitung einer Lösung) unter Berücksichtigung aller
fachspezifischen Anforderungen sowie unter Beachtung
der durch die Objektplanung integrierten Fachplanungen
bis zum vollständigen Entwurf.
Stufenweises Ausarbeiten der ausgewählten Lösung in
zeichnerischer Form unter Berücksichtigung aller
fachspezifischen Anforderungen Koordination der
Fachplanungen in Abstimmung mit dem Auftraggeber; die
Ergebnisse aus den Fachplanungen sind nachvollziehbar
in den Entwurf einzuarbeiten. Erstellen und Ausarbeiten
des vollständigen Entwurfs.
Menge: 1,000 Psch

**00.02.0002 Festlegen Systeme und Anlagenteile**
Festlegung der Systeme und Anlagenteile für:

Beleuchtung
Lüftung
Verkehrstechnische Einrichtungen
Sicherheitseinrichtungen für den Verkehr
Zentrale Anlagen
Steuerung
Schließ-System
Funk-System BOS-/Betriebsfunk
Menge: 1,000 Psch

**00.02.0003 Bemessen der technischen Anlagen**
Berechnen und Bemessen der technischen Anlagen und
Anlagen-Teile, Abschätzen von jährlichen Bedarfswerten
(z.B. Nutz-, End- und Primärenergiebedarf) und
Betriebskosten: Abstimmen des Platzbedarfs für
technische Anlagen und Anlagenteile; Zeichnerische
Darstellung des Entwurfs in einem mit dem Objektplaner
abgestimmten Ausgabemaßstab mit Angabe maßbestimmender
Dimensionen.
Fortschreiben und Detaillieren der Funktion- und
Strangschemata der Anlagen.
Auflisten aller Anlagen mit technischen Daten und
Angaben z.B. für Energiebilanzierungen.
Anlagenbeschreibung mit Angabe der Nutzungsbedingungen.

Durchführen der Leistungen unter c) getrennt für alle
Teilanlagen:

Beleuchtung
Lüftung
Verkehrstechnische Einrichtungen
Sicherheitseinrichtungen für den Verkehr
Zentrale Anlagen
Steuerung
Schließ-System
Funk-System BOS-/Betriebsfunk
Menge: 1,000 Psch

**00.02.0004 Kostenberechnung nach AKVS**
Terminplanung und Aufstellen einer Kostenberechnung
nach AKVS.
Berechnen der Kosten als Fortschreibung der
Kostenschätzung, Erstellen von Fachbeiträgen für den
Bauzeiten- und Kostenplan als Zuarbeit für den
Objektplaner.
Menge: 1,000 Psch

**00.02.0005 Dokumentation der Ergebnisse**
Zusammenfassen, Erläutern und Dokumentieren der
Ergebnisse
Zusammenstellen des endgültigen Entwurfs in Anlehnung
an RE bzw. RAB-ING mit Ergänzung der zusätzlich
erarbeiteten Entwurfsunterlagen.
Menge: 1,000 Psch

#### Unterabschnitt 00.03 Leistungsphase 5

**00.03.0001 Erarbeiten der Ausführungsplanung**
Erarbeiten der Ausführungsplanung auf Grundlage der
Ergebnisse der Leistungsphasen 3 und 4 (stufenweise
Erarbeitung und Darstellung der Lösung) unter Beachtung
der durch die Objektplanung integrierten Fachplanungen
bis zur ausführungsreifen Lösung.
Detaillieren der Arbeitsergebnisse aus Leistungsphase 4
sowie Einarbeiten der Auflagen aus dem
Genehmigungsverfahren unter Berücksichtigung aller
fachspezifischen Anforderungen (z.B. gleichzeitig
laufenden Bauarbeiten, Bau- und Montagezustände,
Traggerüste, Betoniervorgänge.
Menge: 1,000 Psch

**00.03.0002 Fortschreiben der Berechnungen**
Fortschreiben der Berechnungen und Bemessungen
zurAuslegung der technischen Anlagen und Anlagenteile.
Zeichnerische Darstellung der Anlagen in einem mit dem
Objektplaner abgestimmten Ausgabemaßstab und
Detailierungsgrad einschließlich Dimensionen (keine
Montage- oder Werkstattzeichnungen).
Anpassen und detaillieren der Funktions- und
Strangschemata der Anlagen bzw. der GA-Funktionslisten.
Abstimmen der Ausführungszeichnungen mit dem
Objektplaner und dem übrigen Fachplanern.
Detaillieren der Unterlagen gem. Leistungsphase 4,
Abschnitt b einschließlich Erstellen von allpoligen
Stromlaufplänen (keine besondere Leistung). Abstimmen
vorgenannter Unterlagen mit dem Auftraggeber, den
Fachplanern (z.B. Tragwerksplaner) und anderen an der
Planung fachlich Beteiligten (z.B. Ver- und
Entsorgungsunternehmen).
Menge: 1,000 Psch

**00.03.0004 Fortschreibung des Terminplans**
Abstimmen des Terminplans auch mit den anderen
Beteiligten (z.B. Bau, Verkehr, Architekten fürs
Betriebsgebäude).
Menge: 1,000 Psch

**00.03.0005 Fortschreiben Ausführungsplanung**
Fortschreiben der Ausführungsplanung auf den Stand der
Ausschreibungsergebnisse und der dann vorliegenden
Ausführungsplanung des Objektplaners. Übergeben der
fortgeschriebenen Ausführungsplanung an die
ausführenden Unternehmen.
Fortschreiben der Ausführungsunterlagen für die
technische Ausrüstung bei Änderungen in der
Objektplanung während der Bauausführung.
Menge: 1,000 Psch

#### Unterabschnitt 00.05 Leistungsphase 6

**00.05.0001 Ermitteln von Mengen**
Ermitteln von Mengen als Grundlage für das Aufstellen
des Leistungsverzeichnis in Abstimmung mit Beiträgen
anderer an der Planung fachlich Beteiligter.
Genaue Mengenermittlung für die geplante Bauleistung
einschließlich Massenbilanz und Zuordnung entsprechend
der Gliederung des Leistungsverzeichnisses (LV) sowie
nach Einzelpositionen gemäß STLK
(Standardleistungskatalog) als Grundlage für das
Aufstellen der Leistungsbeschreibung.
Menge: 1,000 Psch

**00.05.0002 Aufstellen der Vergabeunterlagen**
Aufstellen der Vergabeunterlagen, insbesondere mit
Leistungsverzeichnissen nach Leistungsbereichen,
einschließlich der Wartungsleistungen auf Grundlage
bestehender Regelwerke.
Abstimmen mit dem Auftraggeber über die grundsätzliche
Gliederung der Vergabeunterlagen in Abschnitte (Fach-
bzw. Teillose) und die wesentlichen Ausführungsphasen.
Aufstellen der Instandhaltungsverträge und Abstimmen
mit dem Auftraggeber. Mitwirken beim Erstellen des
Vergabevermerkes.
Menge: 1,000 Psch

**00.05.0003 Abstimmen der Schnittstellen**
Mitwirken beim Abstimmen der Schnittstellen zu den
Leistungsbeschreibungen der anderen an der Planung
fachlich Beteiligten.
Abgleichen mit anderen, insbesondere gleichzeitig
laufenden Bauleistungen (z.B. Straßenbauarbeiten,
Straßenausstattung, Verkehrsbeeinflussung) mit den zu
beschreibenden Leistungen. Erfassen und Optimieren der
Auswirkungen auf den Bauablauf. Aufzeigen von
erforderlichen Änderungen in den anderen
Leistungsbeschreibungen mit dem AG (z.B. zur Vermeidung
von Leistungslücken oder Mehrfachbeauftragungen).
Berücksichtigung der Ergebnisse aus der Abstimmung und
Koordination der anderen Leistungsbeschreibungen.
Menge: 1,000 Psch

**00.05.0004 Ermitteln der Kosten**
Ermitteln der Kosten auf Grundlage der vom Planer
bepreisten Leistungsverzeichnisse.
Bepreisen des erstellten Leistungsverzeichnisses
Menge: 1,000 Psch

**00.05.0005 Kostenkontrolle**
Kostenkontrolle durch Vergleich der vom Planer
bepreisten Leistungsverzeichnisse mit der
Kostenrechnung.
Dokumentieren und begründen von Kostenabweichungen. Die
Kostenfortschreibung nach der "Anweisung zum
Kostenmanagement und Veranschlagung von
Straßenbaumaßnahmen (AKVS)" ist zu aktualisieren.
Menge: 1,000 Psch

**00.05.0006 Zusammenstellen Vergabeunterlagen**
Aufstellen der übrigen Unterlagen für die Vergabe von
Bauleistungen.
Menge: 1,000 Psch

### Abschnitt 01 Besondere Leistungen

#### Unterabschnitt 01.00 Bestandaufnahme

**01.00.0001 Zusätzliche Bestandsaufnahme**
Zusätzliche Bestandsaufnahme, zeichnerische Darstellung
und Nachrechnen vorhandener Anlagen und Anlagenteile,
welche über die Leistungen der Grundleistungen im
Leistungsbild hinaus gehen.
Menge: 1,000 Psch

#### Unterabschnitt 01.02 Lüftersteuerung

**01.02.0001 Lastenheft Lüftersteuerung**
Erstellen eines Lastenheftes/Beschreibung zur Steuerung
der Tunnellüftung für Richtungsverkehr und temporärem
Gegenverkehr.
Menge: 1,000 Psch

#### Unterabschnitt 01.03 Elektrische Lautsprecheranlage

**01.03.0001 Schalltechnische Untersuchung**
Schalltechnische Untersuchung zur Auslegung der
elektrischen Lautsprecheranlage
Zusammenstellung der Bestandsunterlagen inkl.
Koordination.
Messung der akustischen Eigenschaften im Tunnel.
Menge: 1,000 Psch

#### Unterabschnitt 01.04 Funkanlage

**01.04.0001 Funkanlage Feuerwehr/Betriebsfunk**
Ermittlung des Funkbedarfs im Tunnel, inkl. Analyse der
Ausbreitungseigenschaften, Störungsfreiheit und
technischer Systemparameter zur fundierten Auslegung
und optimierung der Funkanlage.
Erstellung der Funksimulation für die Funkdienste:
TETRA BOS TMO, UKW und DAB+
Darstellung der Simulationsergebnisse je Funkdienst
Nachweis der Intermodulationsfreiheit
Ableitung der Berechnungsgrundlagen für die
Entwurfsplanung (z.B. Linkbudget)
Linkbilanzberechnung
Es ist eine Panoramamessung vorzusehen, bei der die
tatsächlichen Empfangspegel der relevanten Funkdienste
im Tunnel erfasst werden. Die Messergebnisse dienen als
realitätsnaher Input für das Simulationsmodell und
ermöglichen eine fundierte Analyse der Funkversorgung.
Menge: 1,000 Psch

### Abschnitt 02 Besondere Leistungen BIM

#### Unterabschnitt 02.00 BIM-Leistungen allgemein (alle LPH)

**02.00.0001 Aufstellen/Fortführung des BAPs gemäß AIA**
Erstellung, Koordinierung, Abstimmung und
kontinuierliche Fortschreibung des BAP über alle
Leistungsphasen des Vertrags entsprechend den
Anforderungen der AIA.
Menge: 1,000 Psch

**02.00.0002 BIM-Gesamt-/Fachkoordination**
Stundenarbeiten BIM-Gesamtkoordination /
BIM-Fachkoordination
für ergänzende Abstimmungen, Testläufe, u.ä.
Menge: 100,000 Std

**02.00.0003 BIM-Autorenschaft**
Stundenarbeiten BIM-Autorschaft
für ergänzende Abstimmungen, Testläufe, u.ä.
Menge: 125,000 Std

#### Unterabschnitt 02.01 BIM Leistungen LPH 1 und 2

**02.01.0001 AwF 010 Bestandserfassung/Modellierung**
Beschaffung vorhandener, Verarbeitung und Integration
beigestellter Informationen sowie deren digitale
Aufbereitung zur Erstellung und Darstellung der gemäß
AIA geforderten Modelle der Bauwerke inkl. Ausstattung
sowie der Umgebung. Koordination und Integration der
Leistungen anderer an der Planung fachlich Beteiligter.
Übergabe der Lieferleistung mittels CDE und Integration
in das Koordinationsmodell entsprechend den
Anforderungen der AIA.
Menge: 1,000 Psch

**02.01.0002 AwF 030 Planungsvarianten**
Erstellung modellbasierter Variantenvergleiche der
Tunnel-Ausstattung sowie des Betriebsgebäudes in Form
von Fach- und Teilmodellen als Grundlage zur Abstimmung
mit dem Auftraggeber und Dritten und zur Bewertung nach
den festgelegten Kriterien
Menge: 1,000 Psch

**02.01.0003 AwF 050 Koordination der Fachgewerke**
Regelmäßige Zusammenführung der Teilmodelle der
jeweiligen Fachgewerke zu Fachmodellen sowie der
Fachmodelle in Koordinationsmodelle mit anschließender
Qualitätsprüfung (datentechnische Qualität,
informationstechnische Qualität und Kollisionsprüfung)
und systematischer Konfliktbehebung (cloudbasiertes
Issue-Management) entsprechend den Anforderungen der
AIA bzw. wie im BAP abgestimmt. Die Zusammenarbeit
erfolgt interdisziplinär und kollaborativ durch eine
modellgestützte Kommunikation entsprechend den
Status-Übergängen über eine gemeinsame Datenumgebung
(CDE) des AG.
Menge: 1,000 Psch

**02.01.0004 AwF 060 Planungsfortschrittskontrolle**
Nutzung der Fachmodelle für die
Planungsfortschrittskontrolle als Grundlage des
Controllings inkl. der Abnahme der Leistung in den
vordefinierten Meilensteinen sowie Planungsfreigabe
durch den Auftraggeber.
Die Überwachung und Bewertung des Planungsfortschritts
erfolgt im Hinblick auf die Vollständigkeit der
Bereitstellung der Lieferobjekte, die Termintreue und
die Regelkonformität für den Stand der Planung.
Die Fortschrittskontrolle der Planung ermöglicht ein
rechtzeitiges Eingreifen, um die fristgerechte Übergabe
der entsprechenden Modelle zu gewährleisten.
Menge: 1,000 Psch

**02.01.0005 AwF 080 Ableitung von Planunterlagen**
Ableitung von 2D-Planunterlagen aus unterschiedlichen
Modellen/Modellständen und Ergänzung der Pläne um
fehlende Informationen (semantische und geometrische)
gem. Datenlieferungsplan
nach AIA. Maßstab und Planinhalte entsprechen hierbei
den jeweiligen Richtlinien bzw. Anforderungen des
Auftraggebers.
Menge: 1,000 Psch

#### Unterabschnitt 02.02 BIM Leistungen LPH 3

**02.02.0001 AwF 050 Koordination der Fachgewerke**
Regelmäßige Zusammenführung der Teilmodelle der
jeweiligen Fachgewerke zu Fachmodellen sowie der
Fachmodelle in Koordinationsmodelle mit anschließender
Qualitätsprüfung (datentechnische Qualität,
informationstechnische Qualität und Kollisionsprüfung)
und systematischer Konfliktbehebung (cloudbasiertes
Issue-Management) entsprechend den Anforderungen der
AIA bzw. wie im BAP abgestimmt. Die Zusammenarbeit
erfolgt interdisziplinär und kollaborativ durch eine
modellgestützte Kommunikation entsprechend den
Status-Übergängen über eine gemeinsame Datenumgebung
(CDE) des AG.
Menge: 1,000 Psch

**02.02.0002 AwF 060 Planungsfortschrittskontrolle**
Nutzung der Fachmodelle für die
Planungsfortschrittskontrolle als Grundlage des
Controllings inkl. der Abnahme der Leistung in den
vordefinierten Meilensteinen sowie Planungsfreigabe
durch den Auftraggeber.
Die Überwachung und Bewertung des Planungsfortschritts
erfolgt im Hinblick auf die Vollständigkeit der
Bereitstellung der Lieferobjekte, die Termintreue und
die Regelkonformität für den Stand der Planung.
Die Fortschrittskontrolle der Planung ermöglicht ein
rechtzeitiges Eingreifen, um die fristgerechte Übergabe
der entsprechenden Modelle zu gewährleisten.
Menge: 1,000 Psch

**02.02.0003 AwF 080 Ableitung von Planunterlagen**
Ableitung von 2D-Planunterlagen aus unterschiedlichen
Modellen/Modellständen und Ergänzung der Pläne um
fehlende Informationen (semantische und geometrische)
gem. Datenlieferungsplan
nach AIA. Maßstab und Planinhalte entsprechen hierbei
den jeweiligen Richtlinien bzw. Anforderungen des
Auftraggebers.
Menge: 1,000 Psch

**02.02.0004 AwF 100 Mengen- und Kostenermittlung**
Modellbasierte Mengen- und Kostenschätzung gem. der in
der AIA festgelegten Kostengliederung.
Versehen der Objekte mit den für die Kostenschätzung
erforderlichen Merkmalen und Attributen.
Aufbau von modellbasierten Verknüpfungen von Objekten
(Bauteile/Elemente) und deren Kostenkennwerten im
System des AG gemäß der festgelegten Kostengliederung.
Vervollständigung der modellbasierten Kostenschätzung
durch konventionelle Mengen- und Kostenermittlungen
nicht modellierter Leistungen.
Menge: 1,000 Psch

**02.02.0005 AwF 120 Terminplanung der Ausführung**
Modellbasierte Visualisierung, Überprüfung und
kontinuierliche Fortschreibung der geplanten Bauphasen
auf Basis des Grobterminplans bzw. Bauphasenplans in
der CDE des AG.
Plausibilisierung und Nachweisführung der
Durchführbarkeit der Baumaßnahme unter Berücksichtigung
der Planungsziele. Inhalte und Granularität
entsprechend den Anforderungen der AIA.
Menge: 1,000 Psch

#### Unterabschnitt 02.03 BIM Leistungen LPH 5

**02.03.0001 AwF 050 Koordination der Fachgewerke**
Regelmäßige Zusammenführung der Teilmodelle der
jeweiligen Fachgewerke zu Fachmodellen sowie der
Fachmodelle in Koordinationsmodelle mit anschließender
Qualitätsprüfung (datentechnische Qualität,
informationstechnische Qualität und Kollisionsprüfung)
und systematischer Konfliktbehebung (cloudbasiertes
Issue-Management) entsprechend den Anforderungen der
AIA bzw. wie im BAP abgestimmt. Die Zusammenarbeit
erfolgt interdisziplinär und kollaborativ durch eine
modellgestützte Kommunikation entsprechend den
Status-Übergängen über eine gemeinsame Datenumgebung
(CDE) des AG.
Menge: 1,000 Psch

**02.03.0002 AwF 060 Planungsfortschrittskontrolle**
Nutzung der Fachmodelle für die
Planungsfortschrittskontrolle als Grundlage des
Controllings inkl. der Abnahme der Leistung in den
vordefinierten Meilensteinen sowie Planungsfreigabe
durch den Auftraggeber.
Die Überwachung und Bewertung des Planungsfortschritts
erfolgt im Hinblick auf die Vollständigkeit der
Bereitstellung der Lieferobjekte, die Termintreue und
die Regelkonformität für den Stand der Planung.
Die Fortschrittskontrolle der Planung ermöglicht ein
rechtzeitiges Eingreifen, um die fristgerechte Übergabe
der entsprechenden Modelle zu gewährleisten.
Menge: 1,000 Psch

**02.03.0003 AwF 080 Ableitung von Planunterlagen**
Ableitung von 2D-Planunterlagen aus unterschiedlichen
Modellen/Modellständen und Ergänzung der Pläne um
fehlende Informationen (semantische und geometrische)
gem. Datenlieferungsplan
nach AIA. Maßstab und Planinhalte entsprechen hierbei
den jeweiligen Richtlinien bzw. Anforderungen des
Auftraggebers.
Menge: 1,000 Psch

**02.03.0004 AwF 120 Terminplanung der Ausführung**
Modellbasierte Visualisierung, Überprüfung und
kontinuierliche Fortschreibung des geplanten Bauablaufs
durch Verknüpfung von Vorgängen der Terminplanung mit
den zugehörigen Objekten der Modelle in der CDE des AG.

Plausibilisierung und Nachweisführung der
Durchführbarkeit der Baumaßnahme unter Berücksichtigung
der Planungsziele. Inhalte und Granularität
entsprechend den Anforderungen der AIA.
Menge: 1,000 Psch

**02.03.0005 AwF 130 Logistikplanung**
Kontrolle der möglichen Baulogistik durch
Visualisierung bzw. Animation eines Logistikkonzeptes
zur Plausibilisierung und Nachweisführung unter
Berücksichtigung der Granularität entsprechend den
Anforderungen der AIA.
Menge: 1,000 Psch

#### Unterabschnitt 02.04 BIM Leistungen LPH 6

**02.04.0001 AwF 050 Koordination der Fachgewerke**
Regelmäßige Zusammenführung der Teilmodelle der
jeweiligen Fachgewerke zu Fachmodellen sowie der
Fachmodelle in Koordinationsmodelle mit anschließender
Qualitätsprüfung (datentechnische Qualität,
informationstechnische Qualität und Kollisionsprüfung)
und systematischer Konfliktbehebung (cloudbasiertes
Issue-Management) entsprechend den Anforderungen der
AIA bzw. wie im BAP abgestimmt. Die Zusammenarbeit
erfolgt interdisziplinär und kollaborativ durch eine
modellgestützte Kommunikation entsprechend den
Status-Übergängen über eine gemeinsame Datenumgebung
(CDE) des AG.
Menge: 1,000 Psch

**02.04.0002 AwF 060 Planungsfortschrittskontrolle**
Nutzung der Fachmodelle für die
Planungsfortschrittskontrolle als Grundlage des
Controllings inkl. der Abnahme der Leistung in den
vordefinierten Meilensteinen sowie Planungsfreigabe
durch den Auftraggeber.
Die Überwachung und Bewertung des Planungsfortschritts
erfolgt im Hinblick auf die Vollständigkeit der
Bereitstellung der Lieferobjekte, die Termintreue und
die Regelkonformität für den Stand der Planung.
Die Fortschrittskontrolle der Planung ermöglicht ein
rechtzeitiges Eingreifen, um die fristgerechte Übergabe
der entsprechenden Modelle zu gewährleisten.
Menge: 1,000 Psch

**02.04.0003 AwF 100 Mengen- und Kostenermittlung**
Modellbasierte Mengen- und Kostenberechnung gem. der in
der AIA festgelegten Kostengliederung.
Versehen der Objekte mit den für die Kostenberechnung
erforderlichen Merkmalen und Attributen.
Aufbau von modellbasierten Verknüpfungen von Objekten
(Bauteile/Elemente) und deren Kostenkennwerten im
System des AG gemäß der festgelegten Kostengliederung.
Vervollständigung der modellbasierten Kostenberechnung
durch konventionelle Mengen- und Kostenermittlungen
nicht modellierter Leistungen.
Inkl. Kostenkontrolle durch Abgleich der Ergebnisse der
Kostenberechnung mit der Kostenschätzung zur
Darstellung der Differenzen mittels modellbasierter
Visualisierung.
Menge: 1,000 Psch

**02.04.0004 AwF 110 Leistungsverzeichnis, Ausschreibung, Vergabe**
Modellgestützte Erzeugung mengenbezogener Positionen
des Leistungsverzeichnisses für Bauleistungen auf Basis
der vorliegenden Planung.
Versehen der Objekte mit den für die LV-Erstellung
erforderlichen Merkmalen und Attributen.
Aufbau von modellbasierten Verknüpfungen von Objekten
(Bauteile/Elemente) mit deren LV-Positionen im System
des AG gemäß der festgelegten Gliederung.
Vervollständigung des modellgestützt erzeugten
Leistungsverzeichnisses durch konventionelle
LV-Erstellung bezüglich der nicht modellierten
Leistungen.
Bepreisung der LV-Positionen (Kostenanschlag).
Menge: 1,000 Psch

**02.04.0005 AIA für die Bauausführung in LPH8**
Als Ergänzung zum AWF 110 macht der AN auf Basis der
AIA-Mustervorlage der Autobahn GmbH des Bundes sowie
der aktuellen BAP-Version Vorschläge zur Erstellung
einer AIA für die Ausschreibung  der Ausführungsphase
(LPH 8) und stimmt diese mit dem AG ab.
Menge: 1,000 Psch

**02.04.0006 Workshop Lessons Learned**
Vorstellung der Lessons Learned bzgl. der BIM-Methode
(bisherige Umsetzung der Anwendungsfälle über die
Leistungsphasen 1, 2, 3, 5 und 6) aus dem Projekt für
den AG anhand einer Präsentation. Die Präsentation kann
digital stattfinden. Die zugehörigen Unterlagen/Dateien
sind dem AG zur weiteren Verwendung zur Verfügung zu
stellen.
Menge: 1,000 Psch

USt %: 19,00
